# B48 Hochspeyer-Johanniskreuz - DE
Angebotsaufforderung (GAEB DA XML 3.2, DA83)
Projekt: A32-26-0018
Währung: EUR
Vergabeart: Öffentliche Ausschreibung
Eröffnung: 22.09.2026 09:00:00
Ende der Zuschlagsfrist: 09.10.2026
Ausführungsbeginn: 12.10.2026
Ausführungsende: 14.11.2026
Auftraggeber: LBM Kaiserslautern, Landesbetrieb Mobilität Kaiserslautern, LBM KL, Morlauter Str.20, 67657 Kaiserslautern, Morlauterer Straße 20, 67657 Kaiserslautern, Telefon 0631 3631-0, E-Mail lbm@lbm-kaiserslautern.rlp.de
Erstellt mit: GXML Toolbox V3.3 R20210630, iTWO_64 V12.0.618, 02.09.2026

## 5 B48 Hochspeyer-Johanniskreuz - Verkehrsschilder
Datum: 02.09.2026

### Bereich 01 BAUSTELLENEINRICHTUNG/-RÄUMUNG

#### Abschnitt 01.01 BAUSTELLENEINRICHTUNG/-RÄUMUNG

**01.01.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**01.01.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

### Bereich 02 VERKEHRSSICHERUNG

#### Abschnitt 02.01 VERKEHRSSICHERUNG

**02.01.0001 Verk.sich. kürzerer Dauer durchf.*stat. Arbeitsst. bis 4 Std.*bei Tageslicht**
StL-Nr. 2110513590101109
Verkehrssicherung an Arbeitsstellen von kürzerer Dauer
betriebsfertig aufbauen, vorhalten, warten, instand
setzen, betreiben und abbauen. Vorübergehende Verkehrssicherungsmaßnahmen durchführen.
Nach RSA, Regelplan 'C II/2 modifiziert.'

Für stationäre Arbeitsstelle.
Gesamtdauer der Verkehrsführung bis 4 Std.
Bei Tageslicht.
Anfallende Gebühren 'nach Unterlagen des AG.'
Menge: 1,000 St
Leistungsbereichkatalog: 105

**02.01.0002 Verk.sich. kürzerer Dauer durchf.*stat. Arbeitsst. über 4 bis 8 Std.*bei Tageslicht**
StL-Nr. 2110513590102109
Verkehrssicherung an Arbeitsstellen von kürzerer Dauer
betriebsfertig aufbauen, vorhalten, warten, instand
setzen, betreiben und abbauen. Vorübergehende Verkehrssicherungsmaßnahmen durchführen.
Nach RSA, Regelplan 'C II/4 modifiziert'

Für stationäre Arbeitsstelle.
Gesamtdauer der Verkehrsführung über 4 Std. bis 8 Std.
Bei Tageslicht.
Anfallende Gebühren 'nach Unterlagen des AG.'
Menge: 1,000 St
Leistungsbereichkatalog: 105

### Bereich 03 GROßWEGWEISER

#### Abschnitt 03.01 RÜCKBAU

**03.01.0001 Verkehrsschild abbauen Gr.>1,1 b.5 m2*2Rohrpf.>76,1-108 Fundament entf.*neben d. Fahrbahn Stoffe d.Verw.zuf*Geeig.Boden verf.**
StL-Nr. 2113001120081122
Verkehrsschild ggf. mit Aufstellvorrichtung abbauen.
Schildgröße über 1,1 m2 bis 5 m2.
Aufstellvorrichtung = 2 Rohrpfosten über 76,1 mm bis
108,0 mm abbauen.
Fundament entfernen.
Schild neben der Fahrbahn.
Abgebaute Stoffe nach Wahl des AN verwerten.
Fundamentlöcher mit geeignetem Boden des AN verfüllen
und verdichten.
Menge: 2,000 St
Leistungsbereichkatalog: 130

#### Abschnitt 03.02 FUNDAMENTE / AUFSTELLVORRICHTUNG

*Hinweis: Herstellung der Fundamente in*
Herstellung der Fundamente in Boden/Homogenbereich nach Unterlagen des
AG. Der überschüssigen Aushub ist innerhalb der Baustelle flächenhaft zu verteilen.

**03.02.0001 Unbewehrten Beton herstellen Fundament X0*Mit Schalung*Abr. Frischbeton**
StL-Nr. 22118338191021
Unbewehrten Beton nach Unterlagen des AG herstellen.
Beton für Fundament.
Druckfestigkeitsklasse 'C 30/37'

Expositionsklasse X0.
Beton einschließlich Schalung herstellen. Schalung vorhalten und beseitigen.
Abgerechnet wird die eingebaute Frischbetonmenge.
Menge: 3,500 m3
Leistungsbereichkatalog: 118

**03.02.0002 Gabelständer aufstellen Statik gepr.vorl.*Länge>3000-3500mm m.Fußpl.+Korb+Gew*Fundam. ges.verg. Fußpl.unterfütt.*Preisänd.Gabelst.**
StL-Nr. 2113034620341101
Gabelständer aus Stahl, feuerverzinkt mit Abdeckkappen
nach statischen und konstruktiven Erfordernissen für
Verkehrsschild aufstellen. Schild nach Unterlagen des
AG.
Statische Berechnung erstellen und in geprüfter Form
vorlegen.
Länge über 3000 mm bis 3500 mm.
Gabelständer mit Fußplatte und Ankerkorb. Gewindestücke
und Muttern aus nicht rostendem Stahl Werkstoff Nr.
1.4401.
Auf Fundament aufstellen. Fundament wird gesondert vergütet.
Fußplatte mit schwindfreiem, wasserdichtem Reaktionsharzmörtel unterfüttern.
Bei Änderung der Gabelständerlänge verändert sich der
Einheitspreis im Verhältnis zur ausgeschriebenen Gabelständerlänge. Basislänge für die Abrechnung ist bei
Mehrlängen die maximal, bei Minderlängen die minimal
ausgeschriebene Gabelständerlänge.
Menge: 2,000 St
Leistungsbereichkatalog: 130

**03.02.0003 Gabelständer aufstellen Statik gepr.vorl.*Länge>3500-4000mm m.Fußpl.+Korb+Gew*Fundam. ges.verg. Fußpl.unterfütt.*Preisänd.Gabelst.**
StL-Nr. 2113034620441101
Gabelständer aus Stahl, feuerverzinkt mit Abdeckkappen
nach statischen und konstruktiven Erfordernissen für
Verkehrsschild aufstellen. Schild nach Unterlagen des
AG.
Statische Berechnung erstellen und in geprüfter Form
vorlegen.
Länge über 3500 mm bis 4000 mm.
Gabelständer mit Fußplatte und Ankerkorb. Gewindestücke
und Muttern aus nicht rostendem Stahl Werkstoff Nr.
1.4401.
Auf Fundament aufstellen. Fundament wird gesondert vergütet.
Fußplatte mit schwindfreiem, wasserdichtem Reaktionsharzmörtel unterfüttern.
Bei Änderung der Gabelständerlänge verändert sich der
Einheitspreis im Verhältnis zur ausgeschriebenen Gabelständerlänge. Basislänge für die Abrechnung ist bei
Mehrlängen die maximal, bei Minderlängen die minimal
ausgeschriebene Gabelständerlänge.
Menge: 2,000 St
Leistungsbereichkatalog: 130

#### Abschnitt 03.03 WEGWEISER

**03.03.0001 Großflächigen Wegweiser anbringen 3 mm profilverst.*Folie RA 2 Größe > 3-3,5 m2*Alu-Klemmschelle UK Schild ab 2 m**
StL-Nr. 2113011601020412
Großflächigen Wegweiser nach Unterlagen des AG entsprechend statischen und konstruktiven Erfordernissen an
Aufstellvorrichtung anbringen.
Schild = 3 mm dick, profilverstärkt.
Mit retroreflektierender Folie der Klasse RA 2.
Größe über 3 m2 bis 3,5 m2.
Befestigung mit Aluminium-Klemmschellen. Verschraubung
aus nicht rostendem Stahl mind. der Stahlsorte A 2.
Anbringung neben der Fahrbahn. Unterkante des Schildes
ab 2,00 m über der Verkehrsfläche.
Menge: 1,000 St
Leistungsbereichkatalog: 130

**03.03.0002 Großflächigen Wegweiser anbringen 3 mm profilverst.*Folie RA 2 Größe > 3,5-4 m2*Alu-Klemmschelle UK Schild ab 2 m**
StL-Nr. 2113011601020512
Großflächigen Wegweiser nach Unterlagen des AG entsprechend statischen und konstruktiven Erfordernissen an
Aufstellvorrichtung anbringen.
Schild = 3 mm dick, profilverstärkt.
Mit retroreflektierender Folie der Klasse RA 2.
Größe über 3,5 m2 bis 4 m2.
Befestigung mit Aluminium-Klemmschellen. Verschraubung
aus nicht rostendem Stahl mind. der Stahlsorte A 2.
Anbringung neben der Fahrbahn. Unterkante des Schildes
ab 2,00 m über der Verkehrsfläche.
Menge: 1,000 St
Leistungsbereichkatalog: 130
